# Tischlerarbeiten
Angebotsaufforderung (GAEB DA XML 3.1, DA83)
Projekt: 2107-027-BBG_BA2
Währung: EUR
Nebenangebote zugelassen: ja
Erstellt mit: GXML Toolbox V3.11 R20091211, ARRIBAp V14.4.314, 10.09.2026

## TITELBLATT
| LEISTUNGSBESCHREIBUNG TISCHLERARBEITEN - 2. BA |  |
| --- | --- |
| GEWERK | 027 - Tischlerarbeiten - Bauteil C |

BAUVORHABEN  Umbau und Erweiterung der Bertolt-Brecht-Gesamtschule

Humboldtstr. 14

30926 Seelze

BAUHERR  Stadt Seelze

Rathausplatz 1

30926 Seelze

BIETERANSCHRIFT
........................................................................
(Firmenstempel)
05.26 KS

## ALLGEMEINE HINWEISE ZUM LEISTUNGSVERZEICHNIS
ALLGEMEINE HINWEISE ZUM LEISTUNGSVERZEICHNIS

1. Vertragsgrundlage

Vertragsgrundlage ist die VOB Teil B und C.

2. Baumaßnahme

Die Stadt Seelze erweitert und baut die Bertolt-Brecht-Gesamtschule in Seelze um.
Es gibt einen Erweiterungsbau als Neubau, bestehend aus einem 4-geschossigen Baukörper (Bauteil A).
In den Gebäudetrakten B, C, D, E werden Umbaumaßnahmen vorgenommen, ebenso im Bauteil H, einem ehemaligen Kioskgebäude.
Die bestehende Sporthalle, Bauteil F, erhält einen Anbau, eine neue 1-Feld-Sporthalle.
Der 1. Bauabschnitt umfasst den Neubau von Bauteil A sowie die Umbaumaßnahmen von Bauteil B und H.

Im 2. Bauabschnitt sind die Umbaumaßnahmen im Bauteil C sowie der Sporthallen Neubau (Bauteil F) geplant. Dieses Leistungsverzeichnis beinhaltet die Tischlerarbeiten im zu sanierenden Bauteil C

3. Baubeschreibung (Neubau Sporthalle mit Umkleiden, Duschen, Lagerflächen)
Die neue Sporthalle wird in Massivbauweise erstellt und besteht aus der 1-Feld Halle, innenliegender Sanitärbereiche, Lager- und Technikräume.
Die Tragkonstruktion besteht aus: Stahlbetonsohlplatte, Wände aus Stahlbeton und Mauerwerk, Stahlbeton-Flachdecken und frei tragende Dachkonstruktion aus Brettschichtholzträgern über dem Sporthallenfeld.
Der Ausbau besteht aus: GK- Wänden, Zementestrich, Gips- und Zementputz, abgehängten Decken, technischen Installationen, Stahlzargen und Holztürblätter, Bodenbeläge aus Fliesen, Linoleum, Schwingboden in  der Halle, Holz-Aluminium-Fenstern, Lichtkuppeln, Trapezblechdach, Fassade mit Kerndämmung.
4. Leistungsumfang

In den Positionen der Leistungsbeschreibung sind die maßgeblichen
Bauleistungen benannt, ohne gleichzeitig alle erforderlichen
Nebenleistungen aufzuführen. Die angebotenen Einheitspreise enthalten
sämtliche Leistungen, die zur Erreichung des Auftragsziels erforderlich
sind, auch wenn sie in den Positionen nicht bis ins letzte Detail
beschrieben sind. Als Auftragsziel gelten die beschriebenen Leistungen,
hergestellt unter Berücksichtigung der einschlägigen DIN- und EN- Normen
und den anerkannten Regeln der Baukunst sowie unter Berücksichtigung der
lokalen Vorschriften und den Einbau- und Verwendungsvorschriften der
jeweiligen Produkthersteller.

Die dem LV beigefügten Zeichnungen erheben keinen Anspruch auf
Vollständigkeit. Insbesondere die Detailzeichnungen beinhalten lediglich
Systemdarstellungen. Alle Anlagen sind auch ohne besondere Erwähnung im
LV-Text zu beachten und die Konstruktionsmerkmale in den Einheitspreisen
zu berücksichtigen.

Ergeben sich aus den Zeichnungen Widersprüche zum LV-Text sind diese
bei der Angebotsabgabe aufzuzeigen. Bei der Kalkulation erkennbare
Widersprüche berechtigen nicht zu Nachforderungen.

Die angegebenen Mengen setzen sich aus verschiedenen (auch kleineren)
Teilmengen zusammen.

Eine Besichtigung des Baugrundstücks wird dem Bieter nahegelegt. Ein
Termin ist über die Vergabestelle der Stadt Seelze zu vereinbaren.

5. Ausführungsunterlagen

Die Ausführungsunterlagen, sowie Planungsänderungen bzw. Ergänzungen
während der Bauphase werden dem AN nur in digitaler Form (im PDF-Format
und per E-Mail) zur Verfügung gestellt.

6. Bauablauf

Die Baumaßnahme findet im laufenden Betrieb in einem hoch frequentierten
Schulkomplex statt. Es ist sicherzustellen, dass die Eingänge und die
temporären Zugänge zur Schule, sowie die Feuerwehrzufahrten jederzeit
zugänglich bleiben. Für die Verkehrssicherung (Zufahrt Baustelle) im
laufenden Schulbetrieb ist seitens des Auftragnehmers zu sorgen.

Die von den Maßnahmen nicht betroffenen Bereiche der Schulgebäude
dürfen nicht betreten werden. Auf dem gesamten Schulgelände besteht Rauchverbot !

Der Auftragnehmer kann nicht mit einem fortlaufenden Arbeitseinsatz
rechnen. Bauunterbrechungen auch für z.B. Zwischenleistungen anderer
Gewerke sind zu berücksichtigen und werden nicht vergütet.Gleiches gilt
für jahreszeitlich übliche Arbeitsunterbrechungen.

Der AN verpflichtet sich zur initiativen Abstimmung mit der
Bauüberwachung und den anderen am Bau Beteiligten und muss an vom AG
vorgegebenen Besprechungen teilnehmen.

Der AN hat für die Dauer der Bauarbeiten einen fachkundigen Polier /
Vorarbeiter auf der Baustelle zu bestellen und dem AG zu benennen. Ein
Wechsel dieser Person während der Dauer der Baustelle ist nur aus
wichtigem Grund zulässig.

Der Auftragnehmer muss sich auf der Baustelle in deutscher Sprache
verständigen können.

Der AN hat ein Bautagebuch zu führen und die aktuellen Seiten
wöchentlich unaufgefordert vorzulegen.

7. Baustelleneinrichtung

Die Kosten für die Baustelleneinrichtung sind in die Angebotspreise
einzurechnen (alle erforderlichen Transportvorrichtungen, Geräte,
Maschinen, Mannschaftsunterkünfte, Aufenthaltsräume, Materiallager und
Magazine mit Ver- und Entsorgungsanlagen einschließlich Vorhaltung für
die Dauer der eigenen Bauzeit).
Hierzu gehören auch die Kosten für Arbeitsschutzmaßnahmen, die nach den
Vorschriften der BauBG erforderlich sind. Ebenso sind die Vorschriften
der Baustellenordnung (nach BaustellV) zu befolgen.

Lagerflächen im Außenbereich der Baustelle stehen in begrenztem Umfang
zur Verfügung und können nach Rücksprache mit der Bauüberwachung
verwendet werden. Für den Verschluss der Baumaterialien gegen Diebstahl
oder Gebrauch Unbefugter ist der Auftragnehmer allein verantwortlich.
Nach Abschluss der Arbeiten sind die Flächen wieder im ursprünglichen
Zustand zurückzugeben. Die Dokumentation des Ur-Zustands ist Sache des
AN.

Im Gebäude stehen keine Lager-, Arbeits- und Aufenthaltsräume zur
Verfügung und sind vom AN im Zuge der Baustelleneinrichtung
aufzustellen. Übernachtungen, Schlaflager od. dgl. auf dem Grundstück
sind nicht zugelassen.
Baustrom- und Bauwasseranschlüsse werden durch das Gewerk Elektro
erstellt, vor- und unterhalten. Die Verbrauchskosten werden vom Auftraggeber übernommen.

Bei dem Umgang mit evtl. vorhandenen Schadstoffen im oder am Gebäude
sind die Technischen Regeln für Gefahrstoffe unter Beachtung aller
TRGS-Vorschriften, insbesondere den TRGS 521+ 519 + 551 + 524 und die
Unfallverhütungsvorschriften und Merkblätter der Bau-Berufsgenossenschaft
besonders zu beachten.
8. Ausführungstermine

Ausführungsfristen gem. Angaben in den Besondere Vertragsbedingungen
(Formblatt 214 / VHB).

9. Schlechtwetterausfallzeiten

Eine Unterbrechung der Abbrucharbeiten durch Schlechtwetter, führt grundsätzlich
nicht zu einem Vergütungsanspruch für Mehrkosten. Eine vertraglich vereinbarte
Ausführungszeit verlängert sich in diesem Fall automatisch um die Dauer der
anerkannten Schlechtwettertage.
10. Baustellenreinigung/ Bauabfälle

Der Auftragnehmer ist gehalten, Abfälle nach Möglichkeit zu vermeiden,
wenigstens zu reduzieren. Anfallende Abfälle, Bauschutt Verpackungen und
dergl. bleiben Eigentum des AN. Sie sind sofort nach Abschluss der
Tätigkeit zu beseitigen, spätestens jedoch wöchentlich, Freitags bis
12.00 Uhr. Bei Nichteinhaltung dieser Regelung wird der Abfall nach
vorherige Abmahnung zu Lasten des Verursachers beseitigt. Bei fehlender
Zuordnungsmöglichkeit z.B. bei allgemeinen Abfällen, werden die
Entsorgungskosten anteilig auf die anwesenden Gewerke umgelegt.
Für die ordnungsgemäße Entsorgung ist allein der AN zuständig und muss
auf Verlangen sein Entsorgungskonzept vorlegen. Sanitäreinrichtungen sind bauseits vorhanden.

11. Umweltverträglichkeit

Sämtliche eingesetzte Baustoffe und Baukonstruktionen müssen im Rahmen
der geltenden Bestimmungen schadstofffrei bzw. schadstoffarm sein.

12. Gleichwertigkeit

Soweit im Leistungsverzeichnis auf Technische Spezifikationen (z. B.
nationale Normen, mit denen europäische Normen umgesetzt werden,
europäische technische Zulassungen, gemeinsame technische
Spezifikationen, internationale Normen) Bezug genommen wird, werden auch
ohne den ausdrücklichen Zusatz "oder gleichwertig", immer gleichwertige
Technische Spezifikationen in Bezug genommen.

13. Prüfzeugnisse

Für alle einzubauenden Baustoffe hat der AN dem AG auf Anforderung die
Prüfzeugnisse und die bauaufsichtlichen Zulassungen vorzulegen.

14. Sonstiges

Im nördlichen Bereich zwischen Kiosk, Bauteil H, und dem Neubau befindet sich der Haupteingang zur Kristall-Therme. Kunden, Lieferanten, Müllentsorger und Feuerwehr müssen diesen Bereich ständig ungehindert queren können.

## 027 Tischlerarbeiten
Datum: 09.09.2026

*Hinweis: ANLAGEN*
Anlagen:

5-03

|  | Baustelleneinrichtung BA 2 Trakt C und F |
| --- | --- |
| 5-C-12 | Grundriss EG Bauteil C |

5-C-13  Grundriss 1. OG Bauteil C

5-C-14  Grundriss 2. OG Bauteil C

5-C-12_5 BBG Grundriss EG Möbliert

5-C-13_5 BBG Grundriss 1.OG Möbliert

5-C-14_5 BBG Grundriss 2.OG Möbliert

5-C-25  Schnitt Bauteil C

5-C-26  Schnitt Bauteil C

Details:

5-C-400  Einbaumöbel Waschtisch AUR

5-C-401  Empfangstresen

5-C-402  Teeküche Lehrerstation

5-C-403  Teeküche Aufenthaltsraum

5-C-404  Einbaumöbel 1. Hilfe Raum

5-C-405  Einbaumöbel Vorraum 1. Hilfe Raum

5-C-406  Einbaumöbel Garderobe

5-C-407  Sitzbank BT C Flur 1.OG u. 2. OG

5-C-508  Tische im Aufenthaltsraum

5-C-509  Einbaumöbel Sekretariat Intern

*Hinweis: HINWEISE ZU DEN TISCHLER- UND INNENAUSBAUARBEITEN*
HINWEISE ZU DEN TISCHLER- UND INNENAUSBAUARBEITEN

1. Allgemein

1.1 Ausführung und Abrechnung nach DIN 18355 Tischlerarbeiten.
Außerdem sind besonders folgende technischen Vorschriften zu beachten:
- DIN 18299 Allgm. Regelungen für Bauarbeiten jeder Art
- DIN 18363 Maler- und Lackierarbeiten
- Verarbeitungshinweise verwendeter Systemhersteller.

1.2 Kompletter Innenausbau als fix und fertige Leistung. Nach bauseitiger Endreinigung werden
die Räume sofort bezogen:
Anzubieten sind komplette Einbaumöbel in qualitativer Ausführung wie unter Punkt 2
beschrieben einschl.:
- Oberfläche, fertig behandelt
- Kantenschutz
- Beschläge, Griffe etc.
- Anschlüsse jeglicher Art
- Verleistungen

1.3 Die Maße in den Anlagen sind ca.-Maße. Ein Aufmaß ist erforderlich, um die genauen Lagen der zu erstellenden Einbaumöbel, Teeküchen zu ermitteln.
Alle Anlagen sind auch ohne besonderen Hinweis in den Positionen zu beachten.

1.4 Nach erfolgtem Aufmaß ist innerhalb von einer Woche eine Werkstattplanung zur Freigabe
im Maßstab 1:10 (ggf. 1:5) zu erstellen. Diese muss alle erforderlichen Darstellungen (Ansicht,
Seitenansicht und ggf. Schnitt) für jede einzelne LV-Möbel-Position enthalten.
Möbelfertigung erst nach Freigabe der Zeichnungen durch den AG.

1.5 Der Auftragnehmer hat auf Anforderung fertige Oberflächenmuster, Musterstücke und
Materialproben kostenfrei zur Verfügung zu stellen.

2. Technisch
Einbaumöbel / Innenausbau

2.1 Material:
Plattenwerkstoffe in E1 nach EN 120.

2.2 Oberfläche
Plattenwerkstoffflächen beidseitig mit HPL 0,8 mm dick belegt, Dekor nach Wahl des AG aus
der angebotenen Kollektion (lichtgrau und Königsahorn muss vorhanden sein!).
Rück- und Seitenwände im nicht sichtbaren Bereich in direkt beschichtetem Material (Melamin). Dekor gleich zu gewähltem HPL Dekor. Sichtbare Rück- und Seitenwände auch mit HPL belegt.

2.3 Kanten:
Alle sichtbaren Kanten in ABS d = 1 mm, Dekor gleich zu HPL Material, sofern in der Position
nichts anderes beschrieben.

2.4 Konstruktion:
Alle Verbindungen sind form- und kraftschlüssig mit Hartholzdübeln auszuführen und wasserfest zu
verleimen.
Es sind grundsätzlich nicht sichtbare Verbindungsbeschläge vorzusehen. Einlegeböden mit
Auszugssicherung, über Lochreihenraster 32 mm Abstand verstellbar.
Schranksockel mit Bodenausgleichsschrauben auch in voll eingerichtetem Zustand des
Schranks einstellbar.

2.5 Einbau:
Alle Verbindungen der Möbelteile zum Baukörper sind nicht sichtbar auszuführen, Anpassungen
ohne Versiegelung.

2.6 Beanspruchung:
Ausführung aller Materialien und Verbindungen für höchste Belastung

2.7 Beschläge:
Schrankbänder als Topfbänder. Küchenschranktüren, Auszüge und Möbel mit Türen/Auszügen mit Anschlagdämpfer.
Griffe in den einzelnen Positionen beschrieben, Müllauszüge in den Einbaumöblen ohne Griff.

### Bereich 1 Bauteil C | Innenausbau

#### Abschnitt 1.1 Erdgeschoss

**1.1.10 Empfangstresen Sekretariat**
Lage: zwischen Raum C 0.04 und C 0.02, s. Grundriss Erdgeschoss auf Anlage 5-C-12.
Einzukalkulieren ist:
- Ausführung gem. Zeichnungen auf Anlage 5-C-401 und Hinweise zu den Tischlerarbeiten / Innenausbauarbeiten
- Abmessung Empfangstresen insg. B x T x H =  437,5 cm x70 bis 112 cmx 213,5 cm
- Empfangstresen aus Holzwerkstoff gemäß Vorbemerkungen
- Plattendicke = 20 mm, Rahmenkonstruktion D = 40 mm
- Aufbau allg.:
der Empfangstresen teilt die Wandöffnung in drei gleich große Bereiche auf, mit entsprechenden Sprechstellen für die Schüler.
Eine Sprechstelle barrierefrei, mit vertiefter Sprechstelle, Höhe 74 cm, unterfahrbar und zwei Sprechstellen mit einer Höhe: 111 cm.
Von der Sekretariatsseite her sind im unteren Bereich Fächer vorgesehen, von der Warten/Ankommen Seite ist eine kleine Ablagefläche vorgesehen bzw. bei der barrierefreien Sprechstelle beidseitig unterfahrbarer Tisch. Die Sprechstellen werden aus infektionsschutzgründen mit VSG Glasscheiben ausgestattet und Plissees. Die Sprechstellen erhalten integrierte Downlights in der oberen Rahmenkonstruktion.
Zeichnungsausschnitt zur groben Übersicht:
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- Aufbau im Detail:
1. Aufbau der Fächer unter den 2 Sprechstellen, Höhe 111 cm, von unten nach oben und von links nach rechts (Ansicht Sekretariat):
- Abschlußwange / Rahmenkonstruktion D = 40 mm, B x H =
70 cm x 213,5 cm
- 4 Stück Schubladen, B x H = 70 cm x 23 cm, Tiefe 40 cm. Grifföffnung gem. Zeichnung
- 1 Stück Ablagefach für Ordner, B x H = 70 cm x 35 cm,
Tiefe 40 cm
- 2 x 2 Stück Ablagefächer (übereinander) B x H = 70 cm x 16,5 cm, Tiefe 40 cm.
- 1 Stück Ablagefach für Ordner, B x H = 70 cm x 35 cm,
Tiefe 40 cm
- 8 Stück Formular Fächer in Form von Schubladen,
B x H insg. = 34 cm x 35 cm, Tiefe 40 cm, einzelne Schubladenhöhe 9 cm, s. Zeichnung, Grifföffnung auch gem. Zeichnung
- 4 Stück Schubladenfächer für Hängeregister und Formulare,
B x H insg. = 34 cm x 35 cm, Tiefe 40 cm, untere Schubladenhöhe 9 cm und obere für die Hängeregister 26 cm hoch, s. Zeichnung,  Grifföffnung auch gem. Zeichnung
- 8 Stück Formular Fächer in Form von Schubladen,
B x H insg. = 34 cm x 35 cm, Tiefe 40 cm, einzelne Schubladenhöhe 9 cm, s. Zeichnung,  Grifföffnung auch gem. Zeichnung
- alles aufgeständert auf Sockel, 5 cm eingerückt, Höhe des Sockels 10 cm
- Tresenplatte auf Höhe 1,11 m, L x B = 286 cm x 70 cm, steht 17 cm über auf der Sekretariatsseite und 13 cm auf der Warten/ Ankommen Seite, Kanten sollen andersfarbig als die Flächen sein, Farbe nach Wahl des AG, min. orange und weiß zur Auswahl
- Ablagefläche von der Wartenseite 286 cm x 13 cm, auf 72 cm Höhe.
- oberer Abschluß der Wandöffnung/ Rahmenkonstruktion mit Platte 430 cm x 70 cm, 40 mm Dicke, nicht sichtbar an der GK-Wand befestigt
- 2 Stück Zierblenden, L = 144 cm, auf Höhe 35 cm auf der Seite Warten / Ankommen, gem. Ansicht auf der Zeichnung, um eine gedrittelte Ansicht zu  bekommen
2. Aufbau der barrierefreien Sprechstelle (von links nach rechts):
- Schubladenelement mit 5 Schubladen, Größe insg. B x H = 40 cm x 72 cm, aufgeständert auf Sockel, 5 cm eingerückt, Höhe des Sockels 10 cm. Einzelne Schubladenhöhe 12 cm.  Grifföffnung gem. Zeichnung
- Tresenplatte L x B = 142 cm x 112 cm auf einer mittigen  Wange L x H = 142 cm x 72 cm, die als UK dient und gleichzeitig als Raumtrennung, Verbindungen und Montage nicht sichtbar.Tresenplatte zur Warten/Ankommen Seite mit ausgerundeten Ecken, Radius 10 cm
- Abschlußwange / Rahmenkonstruktion D = 40 mm, B x H =
70 cm x 213,5 cm
- Sonstiges:
- Abtrennungen zwischen den Sprechstellen 1 Stück B x H = 59 cm x 86,5 cm und 1 Stück B x H = 70 cm x 86,5 cm
- 2 Stück VSG Glasscheiben 142 cm x 86,5 cm, Einbau über den zwei hohen Sprechstellen, 3-seitig fixieren, oben, rechts und links, nach unten hin offen 12 cm, Schutz vor starker, mechanischer Beanspruchung, Glas- Klemmprofil MINI, Edelstahloptik
- 2 Stück Plissees in entsprechender Größe, wie zuvor beschriebene Glasscheiben. Plissee zum Klemmen, höhenverstellbar nach oben und unten durch Schnur, Farbe nach Wahl des AG.
- 1 Stück VSG Glasscheibe 142 cm  x 123,5 cm, Einbau über der barrierefreien Sprechstelle, 3-seitig fixieren, oben, rechts und links, nach unten hin offen, 12 cm, Schutz vor starker, mechanischer Beanspruchung, Glas- Klemmprofil MINI, Edelstahloptik
- 1 Stück Plissees in entsprechender Größe, wie zuvor beschriebene Glasscheibe. Plissee zum Klemmen, höhenverstellbar nach oben und unten durch Schnur, Farbe nach Wahl des AG.
- 1 Stück Zierblende, L = 142 cm, auf Höhe 35 cm auf der Seite Warten / Ankommen, auf der Tischwange, um das einheitliche Bild weiter zu führen.
- Einbau und Verkabelung von 6 Stück Downlights in der oberen Rahmenkonstruktion, Lage mittig über der jeweiligen Sprechstelle von beiden Seiten aus, bzw. bei der barrierefreien Sprechstelle genaue Einbaulage gem. Zeichnung. Die Kabelführung soll nicht sichtbar in der Konstruktion verlaufen. Lage der Taster an den Abtrennungen der Sprechstellen, mit der Glasscheibe abschließend, s. Zeichnung. Die Kabel sollen nicht sichtbar an der Glashalterung geführt werden. Ein zusätzlicher Taster für die Downlights und eine seperate Schaltung auf der Wand neben dem Empfangstresen, Lage gem. Zeichnung.
Die Leuchten sollen separat geschaltet werden können.
Menge: 1,000 St

**1.1.20 Einbaumöbel Vorraum 1. Hilfe Raum**
Lage: Raum C 0.05 1. Hilfe Vorraum, s. Grundriss Erdgeschoss auf Anlage 5-C-12.
Einzukalkulieren ist:
- Ausführung gem. Zeichnungen auf Anlage 5-C-405 und Hinweise zu den Tischlerarbeiten / Innenausbauarbeiten
- Abmessung Einbauschrank insg. B x T x H =  226 cm x60 cmx 300 cm
- Einbauschrankelemente aus Holzwerkstoff gemäß Vorbemerkungen
- Plattendicke = 20 mm
- abschließbare Schränkefür Schrank Zylinderschloss vorgerichtet. Entsprechendes Schrankzylinderschloss in noch folgender Position unter Sonstiges.

Zeichnungsausschnitt zur groben Übersicht:
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Aufbau Einbauschrank (von links nach rechts):
- abschließbarer Schrank mit 7 Einlegeböden, B x H = 62 cm x 256 cm, die Tür ist nur 40 cm breit, s. Zeichnung, restliche 22 cm als geschlossene Front. Fachhöhe innen 33 cm, bis auf das unterste Fach, das hat eine Höhe von 37 cm. Seitenteile mit entsprechenden Lochreihen, Anschlagrichtung der Tür gem. Zeichnung, Edelstahl - Griffleiste als Türgriff, Form gem. Zeichnung.
- Bereich für den Wasserkocher mit Ober- und Unterschränken, B x H insg.: 160 x 256 cm, bestehend aus: 2 Stück Unterschränke, je B x H = 80 cm x 85 cm mit 2 Türen, abschließbar und einem Einlegeboden mittig sowie Edelstahl - Griffleisten gem. Zeichnung.
Entsprechende Seitenwände und Rückwand, oberer Abschluß mit Küchenarbeitsplatte B x T x H = 160 cm x 58 cm x 4 cm.Einbauhöhe 89 cm, Material: HolzwerkstoffD = 40 mm, Oberseite mit HPL-Beschichtung, Dekor wie Fronten.
Drüberliegender offener Bereich mit magnetischer Wand B x H = 160 cm x 95 cm, inkl. Ausschnitt / Bohrung für 3-fach Steckdose, s. Zeichnung. Darüberliegende Oberschränke: 2 Stück, je B x H = 80 cm x 72 cm mit 2 Türen, abschließbar und einem Einlegeboden mittig sowie Edelstahl - Griffleisten gem. Zeichnung.
Sonstiges:
- alles aufgeständert auf Sockel gem. Zeichnung, B x H = 226 cm x5 cm, alles  zurückversetzt / Unterschnitt und entsprechender Sockel UK für den nicht sichtbaren Bereich.
- LED -Streifenleuchte für Unterschrankbeleuchtung unter den zuvor beschriebenen Oberschränken, vorkonfektioniert für 230V - Steckdose, verschiedene Längen erweiterbar, steckfertig, Lichtfarbe 2700K, Material Aluminium, Schalter am Produkt, Markenprodukt, energieeffizient, langlebig, Breite insg. der zu beleuchtenden Arbeitsplatte 1,60 m, min. 10 W Leistung pro Meter, Anschlusskabel L = 2,00 m
- Paßblende als oberer Abschluss zur Decke: L x B = 226 cm x 44 cm, Unterkonstruktion nicht sichtbar
Menge: 1,000 St

**1.1.30 Einbaumöbel/ Teeküche 1. Hilfe Raum**
Lage: s. Grundriss Erdgeschoss auf Anlage 5-C-12.
Einzukalkulieren ist:
- Ausführung gem. Zeichnungen auf Anlage 5-C-404 und Hinweise zu den Tischlerarbeiten / Innenausbauarbeiten
- Abmessung Einbauschrank-Teeküchen Kombination insg.
B x T x H = 206 cm x65 cmx 300 cm
-Einbauschrank-Teeküchen Kombination mit unterfahrbarer Spüle, Unter-/Hochschrank Kombination und Oberschränken
- aus Holzwerkstoff gemäß Vorbemerkungen
- Plattendicke = 20 mm
- HPL Vollkernplatte im Spritzwasserbereich des Spülbeckens
- alle Kanten mit ABS-Kante 1 mm
- Drehtüren mit Anschlag - Dämpfer
- Auszüge mit Soft - Close - Funktion
- Edelstahl Griffleisten gem. Zeichnung
- abschließbare Schränkefür Schrank Zylinderschloss vorgerichtet. Entsprechende Schrankzylinderschlösser in noch folgenden Positionen unter Sonstiges.
Zeichnungsausschnitt zur groben Übersicht:
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Aufbau allg.:
- 1 x 90 cm Platz für unterfahrbares Spülbecken (Kalkulation hier ohne Arbeitsplatte und Spülbecken, kommen noch in Extra Positionen), Rückwand reversibel gestalten wegen Erreichbarkeit der Leitungen/ Reinigung des Geruchsverschluss
- Kombination aus Unterschrank mit Mülltrennung und Hochschrank mit Kühlschrank, darüber Oberschränke mit einer Tiefe von 37 cm und Oberschränken auf gesamter Breite mit einer Tiefe von 65 cm.
Aufbau im Einzelnen:
- Unterschrank bestehend aus 3 Auszügen und einem Fach mit Tür. 1 x 90er Auszug für 3 Einbau -  Abfallsammler mit jeweils 35 l Volumen, silberfarbig aus Metall mit 3 herausnehmbaren Kunststoffeimern in schwarz.
Darüber Auszug B = 52 cm mit integriertem Papierhandtuchspender für Unterputz-Montage / Einbaumontage. Bestehend aus Edelstahlgehäuse, alle Ecken voll verschweißt, Sichtflächen matt geschliffen und gebürstet, Papierentnahmeöffnung mittig, Füllmenge ca. 500 Papierhandtücher, zum Nachfüllen zugänglich über abschließbare Frontklappe mit Fallschutz, Zylinderschloss gleichschließend aus korrosionsbeständigem Zinkdruckguss. Abmessungen: 298 x 148 x 310 mm, mittig in der Front des Auszugs anordnen.
Neben dem Mülleimerauszug 1 Stück Schrankfach B x H x T: 24 cm x 60 cm x 65 cm, mit Tür, Anschlagsrichtung gem. Zeichnung, abschließbar mit 1 Stück Einlegeboden. Darüber Auszug, B = 60 cm, Höhe 20 cm, 65 cm tief, abschließbar.
Edelstahl - Griffleisten, Anordnung gem. Zeichnung.
- Darüber Schrank B x H: 60 cm x 80 cm für integrierten Kühlschrank aus seperater Position. Schrank abschließbar und mit Edelstahl - Griffleiste gem. Zeichnung.
- Küchenspiegel ab OK Arbeitsplatte, s. Zeichnung, Größe
ca. B x H 142 cm x 85 cm bzw. 76 cm, inkl. Ausschnitt / Bohrung für 2-fach Steckdose und Spülbeckenarmatur, Lage der Auslässe s. Zeichnung. Inkl. Lieferung und Montage eines robusten Seifenspenders aus Edelstahl (Ganzedelstahlgehäuse) für die Nutzung in Schulen geeignet, pflegeleicht, hygienisch und frei befüllbar.
Für die Aufputz- / Wandmontage, alle Ecken voll verschweißt, Sichtflächen matt geschliffen und gebürstet. Einhandbedienbare und tropffreie Seifenpumpe mit 200-ml-Tank. Vorgesehen für handelsübliche Flüssigseifen. Sichtschlitz als Füllstandsanzeige. Zum Nachfüllen zugänglich über abschließbares, nach vorne abklappbares Gehäuse. Zylinderschloss gleichschließend aus korrosionsbeständigem Zinkdruckguss. Lieferung einschließlich Befestigungsmaterial. Lage s. Zeichnung.
- über dem Küchenspiegel 1 Stück Oberschrank B x H x T: 90 cm x 48,5 cm x 37 cm mit 2 Türen, abschließbar und 1 Stück Einlegeboden.
Daneben 1 Stück Oberschrank B x H x T: 52 cm x 48,5 cm x 37 cm mit 1 Tür, abschließbar und 1 Stück Einlegeboden.
Edelstahl - Griffleisten gem. Zeichnung, entsprechende Seitenteile mit Lochreihe und Rückwände.
- über dem Kühlschrank 1 Stück Oberschrank B x H x T: 60 cm  x 48,5 cm x 65 cm mit 1 Tür, abschließbar, Edelstahl - Griffleiste.
- als oberen Abschluss 3 Stück Oberschränke (v. li. n. re.):
1 Stück B x H x T: 90 cm x 60cm x 65 cm mit 2 Türen,
1 Stück B x H x T: 52 cm x60cm x 65 cm mit 2 Türen
und 1 Stück B x H x T: 60 cm x 60 cm x 65 cm, alle abschließbar mit Griffleisten, ohne Einlegeböden. Oberschrank für Durchlauferhitzer mit Hausmeister Schließung, s. unter Sonstiges Schrank Zylinderschlösser.
- darüber Blende, Breite =  206 cm, Höhe 26,5 cm, bis UK neue GK-Decke, inkl. nicht sichtbarer Unterkonstruktion.
- die zuvor beschriebenen Ober- und Unterschränke, inkl. entsprechender Rückwände, Seitenwände, Abschlusswände oben und unten sowie der inneren Unterteilung
- alles aufgeständert auf Sockel gem. Zeichnung, B x H = 206 cm x5 cm zurückversetzt / Unterschnitt und entsprechender Sockel UK für den nicht sichtbaren Bereich.
Menge: 1,000 St

**1.1.40 Arbeitsplatte**
zu vorgenannter Teeküchen-Zeile.
Einzukalkulieren ist:
- Arbeitsplatte B x T = 52 cm x 65 cm
- Einbauhöhe 85 cm
- Material: HolzwerkstoffD = 40 mm
- Oberseite mit HPL-Beschichtung, Dekor wie Fronten aus Vorposition
Menge: 1,000 St

**1.1.50 Arbeitsplatte | unterfahrbares Spülbecken**
zu  Teeküche - Aufenthaltsraum, im Bereich des unterfahrbaren Spülbeckens.
Einzukalkulieren ist:
- Arbeitsplatte B x T = 90 cm x 50 cm
- Einbauhöhe ≤ 80 cm
- Material HPL Vollkernplatte, D = 20 mm
- inkl. 90er Blende, Höhe ca. 11 cm
- einschließlich Ausschnitt und Einbau des Spülbeckens (Spülbecken in sep. Pos. 1.4.10) in der Arbeitsplatte mit ausgerundeten Ecken R = 10 mm
- umlaufende Fräsung für vertieften Einbau des Beckens (bündig mit OK Arbeitsplatte)
Menge: 1,000 St

**1.1.60 Einbau-Kühlschrank**
zu Einbaumöbel/ Teeküche 1. Hilfe Raum
Einzukalkulieren ist:
- Einbau-Kühlschrank
- Breite 60 cm, Höhe 80 cm
- Marken-Produkt
- Energieeffizienzklasse A+
- mit Flachscharniertechnik
- innen Glasablagen
- automatische Abtauung
Menge: 1,000 St

**1.1.70 Arbeitsplatten-Beleuchtung**
zu Einbaumöbel / Teeküche 1. Hilfe Raum
Einzukalkulieren ist:
- LED -Streifenleuchte für Unterschrankbeleuchtung unter den zuvor beschriebenen Oberschränken
- steckfertig, vorkonfektioniert für 230V - Steckdose, verschiedene Längen erweiterbar
- Lichtfarbe 2700K
- Material Aluminium
- Schalter am Produkt
- Markenprodukt, energieeffizient, langlebig
- Breite insg. der zu beleuchtenden Arbeitsplatte 1,42 m
- min. 10 W Leistung pro Meter
- Anschlusskabel L = 2,00 m
Menge: 1,000 St

**1.1.80 Teeküche Aufenthaltsraum**
Lage: Raum C 0.16, Teeküche / Aufenthalt, s. Grundriss Erdgeschoss auf Anlage 5-C-12.
Einzukalkulieren ist:
- Ausführung gem. Zeichnungen auf Anlage 5-C-403 und Hinweise zu den Tischlerarbeiten / Innenausbauarbeiten
- Abmessung Schrank-Teeküchen Kombination insg.
B x T x H = ca. 747 cm x60 cmx 300 cm
(inkl. Blenden)
- Schrank-Teeküchen Kombination aus Holzwerkstoff gemäß Vorbemerkungen, Plattendicke der Schränke D = 20 mm
- die Teeküchebestehend aus Spülbecken (unterfahrbar), Unterschränke, teils mit Geräten, ein Hochschrank mit Einbaumikrowelle und Kühlschrank und Oberschränken
- Teeküche aus Holzwerkstoff gemäß Vorbemerkungen, HPL Vollkernplatte im Rückwand Bereich der Teeküche bis UK Hängeschränke (Farbe nach Wahl des AG, orange und weiß müssen enthalten sein!)
- alle Kanten mit ABS-Kante 1 mm
- Plattendicke = min. 15 mm
- Drehtüren mit Anschlag - Dämpfer
- Auszüge mit Soft - Close - Funktion
- Edelstahl Griffleisten gem. Zeichnung
- abschließbare Schränkefür Schrank Zylinderschloss vorgerichtet. Entsprechende Schrankzylinderschlösser in noch folgenden Positionen unter Sonstiges.
Zeichnungsausschnitt zur groben Übersicht:
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AufbauSchrank-Teeküchen Kombination (von links nach rechts):
- 2 Stück doppelflügelige Schränke mit darüber liegenden Oberschränken. Größe der Schränke: B x H x T = 120 cm x 160 cm x 60 cm. Größe der darüberliegenden Oberschränke: B x H x T = 120 cm x 80 cm x 60 cm. Schränke und Oberschränke mit Edelstahl - Griffleisten gem. Zeichnung und die Seitenteile mit Lochreihe für Einlegeböden. Inkl.16 Stück Einlegeböden, Lage gem. Zeichnung. Alle Schranktüren abschließbar.
- an die Schränke anschließend ein Stück Hochschrank B x H x T= 60 cm x 160 cm x 60 cm mit darüber liegendem Oberschrank für Spülstation. Kühlschrank und Oberschrank abschließbar. Der Hochschrank/ Geräteschrank soll unten den Kühlschrank beinhalten, Kühlschrank in seperater Pos., darüber die Einbaumikrowelle, in seperater Pos., Fachhöhe ca. 45 cm sowie über der Mikrowelle ein Fach mit Tür, Größe: B x H x T = 60 cm x 35 cm x 60 cm.
- Alles aufgeständert auf Sockel gem. Zeichnung, B x H = a. 310 cm x5 cm, alles  zurückversetzt / Unterschnitt und entsprechender Sockel UK für den nicht sichtbaren Bereich.
- oberer Abschluß zur GK-Decke mit Blende, Größe: ca. 310 cm x 55 cm. Seitlicher Abschluß zum Durchgang mit Paßblende und seitlicher Blende (Größe 60 cm x 300 cm).  Paßblende über Hochschrank mit Spülstation (Größe 60 cm x 55 cm). Alle Paßblenden inkl. UK für den nicht sichtbaren Bereich.
- rechts neben dem Geräteschrank / Kühlschrank 1 x 90 cm Platz für unterfahrbares Spülbecken (in seperater Position), Kalkulation hier ohne Arbeitsplatte, Arbeitsplatten in noch folgenden Positionen, Rückwand im Bereich der Leitungen mit ca. 10 Abstand zur Wand reversibel gestalten wegen Erreichbarkeit der Leitungen. Anordnung der Rückwände gem. Schnittzeichnung auf Anlage.
Unterschränke:
- Korpus Tiefe der Unterschränke 60 cm,Höhe 80 cm,
Sockelhöhe 5 cm mit einstellbaren Füßen
- 1 x 60er Unterschrank für den Durchlauferhitzer, Höhe 60 cm, mit 1 Tür und darüberliegender Schublade gem. Zeichnung auf Anlage 5-C-403 für einen Handtuchspender, abschließbar, mit Griffleiste.
Inklusive Einbau des Papierhandtuchspenders für Unterputz-Montage / Einbaumontage. Bestehend aus Edelstahlgehäuse, alle Ecken voll verschweißt, Sichtflächen matt geschliffen und gebürstet, Papierentnahmeöffnung mittig, Füllmenge ca. 500 Papierhandtücher, zum Nachfüllen zugänglich über abschließbare Frontklappe mit Fallschutz, Zylinderschloss gleichschließend aus korrosionsbeständigem Zinkdruckguss. Abmessungen: 298 x 148 x 310 mm.
- 1 x 60er Blende für Einbau - Spülmaschine
- 2 x 60er Unterschrank mit Auszug gem. Zeichnung, Seitenwände mit durchgehender Lochreihe und 2 Einlegeböden, Schränke und Schubladen abschließbar.
- 1 x 90er Auszugsschrank mit 2 Auszügen, gem. Zeichnung auf  Anlage 5-C-403. Großer Auszug unten für 3 Einbau -  Abfallsammler mit jeweils 35 l Volumen, silberfarbig aus Metall mit 3 herausnehmbaren Kunststoffeimern in schwarz.
Oberer Auszug mit Besteckfach und abschließbar.
- Paßblende zur Wand ( ca. 94 cm x 18 cm), inkl. UK, nicht sichtbar.
Oberschränke:
- 4 Stück  B x T x H: 60 cm x 38 cm x 60 cm mit Tür, inkl. 4 Regalböden mittig angeordnet, alle Türen abschließbar.
- inkl. Einbau und Verkabelung von 6 Stück Down- / Uplights in den Hängeschränken oben und unten, Lage, s. Zeichnung. Die Kabelführung soll nicht sichtbar verlaufen. Taster für die Down-/ Uplights mit einem geteilten Schalter und seperat zu schalten für Up- bzw. Downlight. Schalter neben der Doppelsteckdose in Rückwand.
Küchenspiegel:
- im Bereich der Küchenzeile ab OK Arbeitsplatte bis UK Hängeschränke, Größe ca. B x H 420 cm x 81 cm bzw. im Bereich der unterfahrbaren Spüle H = 90 cm, mit HPL Vollkernplatte, Farbe nach Wahl des AG, orange und weiß muß enthalten sein
- inkl. 1 Ausschnitt / Bohrung für 3-fach Steckdose, 1 Ausschnitt für Doppelsteckdose/ Taster und Spülbeckenarmatur Auslässe im Küchenspiegel, s. Zeichnung
- Inkl. Lieferung und Montage eines robusten Seifenspenders aus Edelstahl (Ganzedelstahlgehäuse) für die Nutzung in Schulen geeignet, pflegeleicht, hygienisch und frei befüllbar.
Für die Aufputz- / Wandmontage, alle Ecken voll verschweißt, Sichtflächen matt geschliffen und gebürstet. Einhandbedienbare und tropffreie Seifenpumpe mit 200-ml-Tank. Vorgesehen für handelsübliche Flüssigseifen. Sichtschlitz als Füllstandsanzeige. Zum Nachfüllen zugänglich über abschließbares, nach vorne abklappbares Gehäuse. Zylinderschloss gleichschließend aus korrosionsbeständigem Zinkdruckguss. Lieferung einschließlich Befestigungsmaterial. Lage s. Zeichnung.
- alles aufgeständert auf Sockel gem. Zeichnung, B x H = 330 cm x5 cm (bis auf den Bereich unter dem Spülbecken),
alles  zurückversetzt / Unterschnitt und entsprechender Sockel UK für den nicht sichtbaren Bereich.
Menge: 1,000 St

**1.1.90 Arbeitsplatte**
zu vorgenannter Teeküche - Aufenthaltsraum.
Einzukalkulieren ist:
- Arbeitsplatte B x T = 330 cm x 60 cm
- Einbauhöhe 89 cm
- Material: HolzwerkstoffD = 40 mm
- Oberseite mit HPL-Beschichtung, Dekor wie Fronten aus Vorposition
Menge: 1,000 St

**1.1.100 Arbeitsplatte | unterfahrbares Spülbecken**
zu  Teeküche - Aufenthaltsraum, im Bereich des unterfahrbaren Spülbeckens.
Einzukalkulieren ist:
- Arbeitsplatte B x T = 90 cm x 50 cm
- Einbauhöhe ≤ 80 cm
- Material HPL Vollkernplatte, D = 20 mm
- inkl. 90er Blende, Höhe ca. 11 cm
- einschließlich Ausschnitt und Einbau des Spülbeckens in der Arbeitsplatte, Größe des Ausschnitts 740 x 474 mm mit ausgerundeten Ecken R = 10 mm, Spülbecken seperat in Pos. 1.4.10
- umlaufende Fräsung für vertieften Einbau des Beckens (bündig mit OK Arbeitsplatte)
Menge: 1,000 St

**1.1.110 Einbau-Kühlschrank**
zu Teeküche Aufenthaltsraum.
Einzukalkulieren ist:
- Einbau-Kühlschrank
- Breite 60 cm, Höhe 80 cm
- Marken-Produkt
- Energieeffizienzklasse A+
- mit Flachscharniertechnik
- innen Glasablagen
- automatische Abtauung
Menge: 1,000 St

**1.1.120 Einbau - Spülmaschine**
zu vorgenannter Teeküchen - Aufenthaltsraum.
Einzukalkulieren ist:
- Einbauspülmaschine
- Marken-Produkt mit Schnellprogramm
- Breite 60 cm
- mit verdecktem Bedienfeld in der Klappe
- neue Energieeffizienzklasse A
- Betriebsgeräusch nicht mehr als 46 dB
- AquaStopp
Menge: 1,000 St

**1.1.130 Einbau- Mikrowelle**
zu vorgenannter Teeküchenzeile.
Einzukalkulieren ist:
- Marken-Produkt
- Breite 60 cm, Höhe ca. 45 cm
- zum Auftauen, Aufwärmen und Zubereiten von Gerichten
- seitlich öffnende Drehtür, Anschlag rechts
- max. Leistung 900 Watt, mehrere Leistungsstufen
- aus Edelstahl geschliffen
Menge: 1,000 St

**1.1.140 Einbaumöbel Gaderobe**
Lage: Raum C 0.16, Teeküche / Aufenthalt, s. Grundriss Erdgeschoss auf Anlage 5-C-12.
Einzukalkulieren ist:
- Ausführung gem. Zeichnungen auf Anlage 5-C-406 und Hinweise zu den Tischlerarbeiten / Innenausbauarbeiten
- Abmessung der Garderobe insg. B x T x H =  410 cm x65 cmx 285 cm
- Garderobe aus Holzwerkstoff gemäß Vorbemerkungen
- Plattendicke = 20 mm
- abschließbare Schränkefür Schrank Zylinderschloss vorgerichtet. Entsprechende Schrankzylinderschlösser in noch folgenden Positionen unter Sonstiges.

Zeichnungsausschnitt zur groben Übersicht:
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Aufbau:
- offener Garderobenbereich mit Stange, bestehend aus:
2 Stück Seitenteile B x H: 160 cm x 160 cm, inkl. Bohrung für Garderobenstange sowie der Garderobenstange aus Edelstahl, Länge ca. 158 cm, obere und untere Regalabschlusswand B x T: 156 cm x 65 cm.
- 2 Stück Schränke über der Garderobe mit Schiebetüren, abschließbar B x T x H: 160 cm x 65 cm x 80 cm, rechts und links jeweils 1 Stück Knopfgriff aus Edelstahl
- 4 Stück Schränke mit Türen neben der offenen Garderobe mit 4 Stück darüber liegenden Oberschränken mit Türen.
Größe der Schränke: B x H x T = 60 cm x 160 cm x 65 cm. Größe der darüberliegenden Oberschränke: B x H x T = 60 cm x 80 cm x 65 cm. Schränke und Oberschränke mitEdelstahl Griffleisten gem. Zeichnung und Türöffnungsrichtung auch gem. Zeichnung auf der Anlage. Die Seitenteile mit Lochreihe für Einlegeböden. Inkl. 16 Stück Einlegeböden B x T = 56 x 61 cm
- alles inkl. entsprechender Rückwände, Seitenwände, Abschlusswände oben und unten sowie der inneren Unterteilung gem. Zeichnung
- alles aufgeständert auf Sockel gem. Zeichnung,
B x H = 400 cm x5 cm zurückversetzt / Unterschnitt und entsprechender Sockel UK für den nicht sichtbaren Bereich.
- Paßblenden rechts und links zu den Wänden mit Restmaßen sowie oben zur abgehängten Decke ( 410 x 40 cm) inkl. entsprechender UK
Menge: 1,000 St

**1.1.150 Tisch im Aufenthaltsraum 3,09 m x 60 cm**
Lage: Raum C 0.16, Teeküche / Aufenthalt, s. Grundriss Erdgeschoss auf Anlage 5-C-12.
Einzukalkulieren ist:
- Ausführung gem. Zeichnungen auf Anlage 5-C-408 und Hinweise zu den Tischlerarbeiten / Innenausbauarbeiten
- Abmessung Tisch insg. L x T x H = 309 cm x 60 cm x 106 cm
- aus Holzwerkstoff gemäß Vorbemerkungen
- alle Kanten mit ABS-Kante 1 mm
- Plattendicke = 20 mm
Zeichnungsausschnitt zur groben Übersicht:
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Tischplatte / Wangen:
- 2 Stück Wangen, B x H x T = 60 cm x 106 cm x 4 cm, mit darüber liegender Tischplatte, B x L x T = 60 cm x 309 cm x 4 cm,Material wie in Vorpositionen beschriebene Arbeitsplatten, Wangen und Platte auf Gehrung verbunden
- 1 Stück Aussteifung unter der Tischplatte aus Holzwerkstoff nach Erfordernis, L x H = 301 cm x 10 cm, s. Schnitt, ggf. untere Aussteifung nach Erfordernis
Menge: 1,000 St

**1.1.160 Tisch im Aufenthaltsraum 4,20 m x 74 cm**
wie vor, jedoch
- Lage: in der Fensternische, über den Heizkörpern, s. Schnittzeichnung auf der Anlage 5-C-408
- Abmessung Tisch insg. L x T x H = 420 cm x 74 cm x 74 cm
- 2 Stück Wangen, B x H x T = 74 cm x 74 cm x 4 cm, mit darüber liegender Tischplatte, B x L x T = 74 cm x 420 cm x 4 cm
- 1 Stück Aussteifung unter dem Tisch aus Holzwerkstoff nach Erfordernis, L x H = 420 cm x 10 cm
Menge: 1,000 St

**1.1.170 Einbauschrank Sekretariat intern**
Lage: s. Grundriss Erdgeschoss auf Anlage 5-C-12.
Einzukalkulieren ist:
- Ausführung gem. Zeichnungen auf Anlage 5-C-409 und Hinweise zu den Tischlerarbeiten / Innenausbauarbeiten
- Abmessung Schrank B x T x H = 437,5 cm x 42 cmx 300 cm
- aus Holzwerkstoff gemäß Vorbemerkungen
- Plattendicke = 20 mm
- alle Kanten mit ABS-Kante 1 mm
- abschließbare Schränkefür Schrank Zylinderschloss vorgerichtet. Entsprechendes Schrankzylinderschloss in noch folgender Position unter Sonstiges.
Zeichnungsausschnitt zur groben Übersicht:
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Aufbau Einbauschrank (von links nach rechts):
- 1 Stück abschließbarer Schrank mit 5 Einlegeböden,
B x H = 37 cm x 212 cm, Fachhöhe innen 33 cm, Seitenteile mit entsprechenden Lochreihen, Anschlagrichtung der Tür gem. Zeichnung, Edelstahl - Griffleiste als Türgriff, Form gem. Zeichnung.
- Darüber 1 Stück Oberschrank B x H x T: 37 cm x 72 cm x 42 cm mit 1 Tür, abschließbar und 1 Stück Einlegeboden.
Edelstahl - Griffleisten gem. Zeichnung.
- 2 Stück Schränke B x H x T= 120 cm x 212 cm x 42 cm mit je 2 Türen und 2 Stück darüber liegenden Oberschränken mit Türen
B x H x T= 120 cm x 72 cm x 42 cm.
Schränke und Oberschränke mit Griffleisten gem. Zeichnung, Türöffnungsrichtung auch gem. Zeichnung auf der Anlage und die Seitenteile mit Lochreihe für Einlegeböden. Inkl. 12 Stück Einlegeböden B x T = 116 cm x 38 cm
- über der Tür weitere Oberschränke: 1 Stück B x H x T= 120 cm x 72 cm x 42 cm mit 2 Türen, abschließbar und Griffleiste gem. Zeichnung. 1 Stück Oberschrank B x H x T = 37 cm x 72 cm x 42 cm mit 1 Tür, abschließbar und Griffleiste, inkl. 1 Stück Einlegeboden B x T = 116 cm x 38 cm und 1 Stück Einlegeboden 33 cm x 38 cm.
- alles inkl. entsprechender Rückwände, Seitenwände, Abschlusswände oben und unten sowie der inneren Unterteilung gem. Zeichnung
Menge: 1,000 St

#### Abschnitt 1.2 1. Obergeschoss

**1.2.10 Einbaumöbel für AUR**
Einbau Lagen s. Grundriss 1. Obergeschoss auf Anlage 5-C-13.
Einzukalkulieren ist:
- Ausführung gem. Zeichnungen auf Anlage 5-C-400 und Hinweise zu den Tischlerarbeiten / Innenausbauarbeiten
- Abmessung Einbaumöbel insg. B x T x H = 126 cm x 85 cm x 300 cm
- Einbaumöbel mit Müllauszug, Waschbecken, Schrankfach mit Klappe und Ablagefach. Seitlich anschließende Regal - Schrank Kombination sowie Blenden bis zur GK-Decke
- alles aus Holzwerkstoff gemäß Vorbemerkungen,
Plattendicke = 20 mm, im Spritzwasserbereich des Waschbeckens HPL Vollkernplatte anstatt Schichtstoffplatte verbauen!
- Abschlusskanten mit ABS-Kante
- Edelstahl Griffleisten für die Schränke gem. Zeichnung
- abschließbare Schränkefür Schrank Zylinderschloss vorgerichtet. Entsprechende Schrankzylinderschlösser in noch folgenden Positionen unter Sonstiges.
Zeichnungsausschnitt zur Übersicht:
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- Aufbau Müllauszugschrank mit integriertem Waschbecken :
 1 Stück Seitenteil B x H: 52 cm x 251,5 cm
 1 Stück Seitenteil B x H: 85 cm x 251,5 cm
 1 Stück Rückwand B x H: 92 cm x 251,5 cm in der Farbe Königsahorn, inkl. runder Ausschnitt, Durchmesser ca. 5 - 10 cm, für den Wasser - Anschluß der Armatur, Lage nach Aufmaß bzw. in Absprache mit dem Sanitärgewerk, sowie Ausschnitt für integrierten Papierhandtuchspender aus Edelstahl. Inklusive Einbau des Papierhandtuchspenders für Unterputz-Montage / Einbaumontage. Bestehend aus Edelstahlgehäuse, alle Ecken voll verschweißt, Sichtflächen matt geschliffen und gebürstet, tiefgezogene Papierentnahmeöffnung, Füllmenge ca. 250 Papierhandtücher, Sichtschlitz als Füllstandsanzeige, zum Nachfüllen zugänglich über abschließbare Frontklappe mit Fallschutz, Zylinderschloss gleichschließend aus korrosionsbeständigem Zinkdruckguss. Abmessungen: 298 x 298 x 120 mm.
Einbau Lage s. Zeichnung
 1 Stück Auszug mit  90er Breite, mit 3 Einbau - Abfallsammler mit jeweils 35 l Volumen, silberfarbig aus Metall mit 3 herausnehmbaren Kunststoffeimern in schwarz.Auszugsfront B x H : 90 x 90 cm mit 3 Ausschnitten Größe B x H 19 cm x 20 cm für die entsprechende Mülltrennung, s. Zeichnung. Auszug ohne Griff, abschließbar (soll nur für die Reinigungskräfte zu öffnen sein), für Schrankzylinderschloss vorgerichtet. Schrankzylinderschloss in noch folgender Position unter Sonstiges.
Die Schublade muss ausbaubar sein, um ggf. an die Leitungen zu kommen. Vor dem Abfluß eine Blende anbringen, Höhe 24 cm, s. Zeichnung.
 1 Stück Unterkonstruktion sowie Wasch - Tischplatte inkl. Waschbecken sowie Anschluss an die Leitungen und Abdichtungen umlaufend, B x T: 90 cm x 50 cm, Material HPL Vollkernplatte, D = 20 mm. Produkt der Planung für den Einbau des Waschbeckens mit Platte: Washtop Einzel-Waschtisch aus polymer-geb. Mineralwerkstoff VARICOR, Maße 894 x 497 x 95 mm, mit Unterbaubecken UBS 44, Maße 474 x 355 x 95 mm, inkl. Überlauf OF Flex
 1 Sück Schrankfach mit nach oben zu öffnender Klappe, Griffleiste aus Edelstahl gem. Zeichnung, mit 45° Feststellfunktion, Größe: B x H x T= 90 cm x 41 cm x 34 cm
 1 Stück Regalboden für Ordner, B x H x T: 90 cm x 37 cm x 50 cm, Regalrückwand und Kanten in lichtgrau
- Element aufgeständert auf Sockel B x H = 90 cm x 5 cm, zurückversetzt / Unterschnitt und entsprechender Sockel UK für den nicht sichtbaren Bereich.
- Aufbau Regalschrank:
 Größe insg.: B x H x T= 85 cm x 251,5 cm x 36 cm, bestehend aus 2 Stück Seitenteile B x H = 36 cm x 251,5 cm, Regal Rückwand ist Seitenteil des zuvor beschriebenen Müllauszugsschranks, offenes Regal ab OKF 95 cm, oberer und unterer Abschlussregalwände B x T: 85 cm x 34 cm, die Seitenteile in diesem Bereich beidseitig mit Lochreihe, 1 Stück Regalboden B x T: 81 cm x 34 cm. Anordnung  Regalboden mittig.
 unteren  und oberen Teil des Möbelstücks als Schrank mit 2 Schiebetüren ausbilden mit  jeweils 1 Stück Einlegeboden, B x T: 81 cm x 30 cm, Lage mittig, entsprechende Lochreihen in den Seitenteilen vorsehen.Türen abschließbar, für Schrank- Zylinderschloss vorgerichtet, Schlösser s. u. Sonstiges, Schiebetüren mit  je 2 Stück Knopfgriffen aus Edelstahl rechts und links außen, s. Zeichnung versehen.
- Element aufgeständert auf Sockel B x H = 85 cm x 5 cm, zurückversetzt / Unterschnitt und entsprechender Sockel UK für den nicht sichtbaren Bereich.
-  oberer Abschluß zur abgehängten Decke mit 2 Stück Blenden, Höhe ca. 50 cm, UK neue GK-Decke = 3,00 m, Längen = 85 cm und 130 cm, inkl. nicht sichtbarer Unterkonstruktion.
 - genaue Einbaulage nach Aufmaß, Einbauschrank muß mit Abstand an die vorhandenen Rohrleitungen angepaßt werden.
Menge: 6,000 St

**1.2.20 Einbaumöbel für AUR | barrierefrei**
Einbau Lagen s. Grundriss 1. Obergeschoss auf Anlage 5-C-13.
Einzukalkulieren ist:
- Ausführung gem. Zeichnungen auf Anlage 5-C-400 und Hinweise zu den Tischlerarbeiten / Innenausbauarbeiten
- Abmessung Einbaumöbel insg. B x T x H = 182 cm x 60 cm x 300 cm
- Einbaumöbel mit Müllauszug, Ablagefächern und offenen Regalen, Waschbecken unterfahrbar, abschließbarem Schrank und mit Blenden bis zur GK-Decke
- alles aus Holzwerkstoff gemäß Vorbemerkungen,
Plattendicke = 20 mm, im Spritzwasserbereich des Waschbeckens HPL Vollkernplatte anstatt Schichtstoffplatte verbauen!
- Abschlusskanten mit ABS-Kante
- Edelstahl Griffleisten für die Schränke gem. Zeichnung
- abschließbare Schränkefür Schrank Zylinderschloss vorgerichtet. Entsprechende Schrankzylinderschlösser in noch folgenden Positionen unter Sonstiges.
Zeichnungsausschnitt zur groben Übersicht:
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- Aufbau Müllauszugschrank mit integriertem Waschbecken :
 3 Stück Seitenteile B x H: 60 cm x 249 cm
 obere Abschlußwand des Einbaumöbels B x H: 60 cm x 182 cm
 Rückwände gem. Zeichnung in verschiedenen Teilstücken und Blenden aufgeteilt, z.B. hinter dem Waschbecken, wegen der Unterfahrbarkeit. Die Blende vor den Anschlüssen/ Abfluß reversibel gestalten. Das Teilstück der Rückwand oberhalb der Spüle mit anderer Beschichtungsfarbe, hier "Königsahorn", s. Zeichnung, das gesamte Möbelstück in der Beschichtungsfarbe lichtgrau.
Vor dem Abfluß eine Blende anbringen, s. Zeichnung.
Inkl. rundem Ausschnitt in der Rückwand über dem Waschbecken, Durchmesser ca. 5 - 10 cm, für den Wasser - Anschluß der Armatur, Lage nach Aufmaß bzw. in Absprache mit dem Sanitärgewerk, sowie Ausschnitt für integrierten Papierhandtuchspender aus Edelstahl. Inklusive Einbau des Papierhandtuchspenders für Unterputz-Montage / Einbaumontage. Bestehend aus Edelstahlgehäuse, alle Ecken voll verschweißt, Sichtflächen matt geschliffen und gebürstet, tiefgezogene Papierentnahmeöffnung, Füllmenge ca. 250 Papierhandtücher, Sichtschlitz als Füllstandsanzeige, zum Nachfüllen zugänglich über abschließbare Frontklappe mit Fallschutz, Zylinderschloss gleichschließend aus korrosionsbeständigem Zinkdruckguss. Abmessungen: 298 x 298 x 120 mm.
Einbau Lage s. Zeichnung
 1 Stück Auszug mit  90er Breite, mit 3 Einbau - Abfallsammler mit jeweils 35 l Volumen, silberfarbig aus Metall mit 3 herausnehmbaren Kunststoffeimern in schwarz.Auszugsfront B x H : 90 x 90 cm mit 3 Ausschnitten Größe B x H 19 cm x 20 cm für die entsprechende Mülltrennung, s. Zeichnung. Auszug ohne Griff, abschließbar (soll nur für die Reinigungskräfte zu öffnen sein), für Schrankzylinderschloss vorgerichtet. Schrankzylinderschloss in noch folgender Position unter Sonstiges.
 1 Stück Unterkonstruktion sowie Wasch - Tischplatte inkl. Waschbecken sowie Anschluss an die Leitungen und Abdichtungen umlaufend, B x T: 90 cm x 50 cm, Material HPL Vollkernplatte, D = 20 mm. Produkt der Planung für den Einbau des Waschbeckens mit Platte: Washtop Einzel-Waschtisch aus polymer-geb. Mineralwerkstoff VARICOR, Maße 894 x 497 x 95 mm, mit Unterbaubecken UBS 44, Maße 474 x 355 x 95 mm, inkl. Überlauf OF Flex
 1 Stück offenes Fach über dem Müllauszug, Größe B x T x H: 86 cm x 60 cm x 37 cm
 1 Sück Schrank mit 2 Türen abschließbar über dem offenen Fach, Größe B x T x H: 86 cm x 60 cm x 80 cm, mit 1 Stück Einlegeboden
 abschließend über dem Waschbecken und zuvor beschriebenen Schrank ab 212,5 cm, 2 Stück offene Regale, Breiten wie darunter liegende Elemente, Höhe 37 cm, Tiefe 60 cm
- rechter Bereich unter dem Müllauszug aufgeständert auf Sockel B x H = 90 cm x 5 cm, zurückversetzt / Unterschnitt und entsprechender Sockel UK für den nicht sichtbaren Bereich.
-  oberer Abschluß zur abgehängten Decke mit 2 Stück Blenden, Breite = 60 cm, 1 Stück Blende Breite = 182 cm, Höhe ca. 50 cm, UK neue GK-Decke = 3,00 m, inkl. nicht sichtbarer Unterkonstruktion.
Menge: 1,000 St

**1.2.30 Einbauschrank-Teeküchen Kombination Lehrerstation C 1.08**
Lage: s. Grundriss 1. Obergeschoss auf Anlage 5-C-13.
Die Teeküche ist von der Wand abgerückt für die Leitungsführung, s. Zeichnung, zur Verstärkung / UK nach Erfordernis für die Schränke / Hängeschränke ist vorzusehen,Verankerung der Unterkonstruktion am Unterzug und den Stb-Stützen möglich.
Das F30 Fenster kommt durch den Fensterbauer (Gewerk: Metallbau).
Einzukalkulieren ist:
- Ausführung gem. Zeichnungen auf Anlage 5-C-402 und Hinweise zu den Tischlerarbeiten / Innenausbauarbeiten
- Abmessung Einbauschrank-Teeküchen Kombination insg.
B x T x H = ca. 764 cm x78cmx 285 cm
-rechts und links der Teeküchenzeile 2 Stück Einbauschränke bestehend aus offener Garderobe, Unterschränke, Schließfächer, offene Regale für Ordner, Oberschränke
- Einbauschrankelemente aus Holzwerkstoff gemäß Vorbemerkungen
- Plattendicke = 20 mm
- Teeküche bestehend aus Spülbecken (unterfahrbar), Unterschränke mit  Geräten, ein Hochschrank mit Einbaumikrowelle, Oberschränke weitergeführt aus den  Einbauschrankbereichen
- Teeküche aus Holzwerkstoff gemäß Vorbemerkungen, HPL Vollkernplatte im Spritzwasserbereich des Spülbeckens
- alle Kanten mit ABS-Kante 1 mm
- Plattendicke = min. 15 mm
- Drehtüren mit Anschlag - Dämpfer
- Auszüge mit Soft - Close - Funktion
- Edelstahl Griffleisten gem. Zeichnung
- abschließbare Schränkefür Schrank Zylinderschloss vorgerichtet. Schrankzylinderschloss in noch folgender Position unter Sonstiges
- Fensterbank, Breite 3,00 m, Tiefe nach Aufmaß, abschließend mit den Rückwänden, Material: Vollholzplatte Weißtanne massiv, klar lackiert, Dicke = 2 cm
- Einbau LED - Lichtband inkl. Profil unter den Oberschränken bzw. im oberen Bereich des Fensters gem. Zeichnung, Lichtfarbe 2700K, Material des Profils Aluminium, Markenprodukt, energieeffizient, langlebig, zu beleuchtende Breite insg. 3,00 m, schaltbar über Taster in der Rückwand
Zeichnungsausschnitt zur groben Übersicht:
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Aufbau Einbauschrank links der Teeküchenzeile:
 offener Garderobenbereich mit Stange, bestehend aus:
2 Stück Seitenteile B x H: 60 cm x 190 cm, inkl. Bohrung für Garderobenstange sowie der Garderobenstange aus Edelstahl, Länge ca. 48 cm, obere und untere Regalabschlusswand B x T: 48 cm x 60 cm.
 1 Stück Oberschrank über der Garderobe, bestehend aus:
2 Stück Seitenteile B x H: 60 cm x 60 cm, obere und untere Schrankabschlusswand B x T: ca. 50 cm x 60 cm, entsprechender Rückwand und Tür, abschließbar.
 2 Stück Unterschränke mit darüberliegenden Schließfächern:
Unterschrank B x T x  H: 120 cm x 60 cm x 74 cm mit 2 Türen und einem Einlegeboden,darüber 8 Fächer mit Drehtüren, in der Funktion als Schließfächer, Größe B x T x H = 30 cm x 60 cm x 36 cm, s. Zeichnungen auf Anlage 5-C-402
 1 Stück Unterschrank Breite 60 cm mit darüberliegenden Schließfächern: Unterschrank B x H: 60 cm x 74 cm mit einer Tür, Anschlagrichtung gem. Zeichnung, mit einem Einlegeboden, darüber 4 Fächer mit Drehtüren, in der Funktion als Schließfächer, Größe B x T x H = 30 cm x 60 cm x 36 cm, zylinderschloss vorgerichtet.
 2 Stück offene Regale für Ordner. 1 Stück B x T x H: 60 cm x 60 cm x 37 cm und 1 Stück B x T x H: 120 cm x 60 cm x 37 cm
 2 Stück Oberschränke, 1 Stück B x T x H: 60 cm x 60cm x 60 cm mit 1 Tür und 1 Stück B x T x H: 120 cm x 60 cm x 60 cm mit 2 Türen, darüber Blenden, Höhe 35 cm, bis UK neue GK-Decke, Teilung gem. der Schränke, inkl. nicht sichtbarer Unterkonstruktion
 zuvor beschriebene Ober- und Unterschränke, Regale inkl. entsprechender Rückwände, Seitenwände, Abschlusswände oben und unten sowie der inneren Unterteilung mit je einem Regalboden
 alles aufgeständert auf Sockel gem. Zeichnung, B x H = 230 cm x5 cm zurückversetzt / Unterschnitt und entsprechender Sockel UK für den nicht sichtbaren Bereich.
 Türen der Unter- und Oberschränke mit push to open Beschlag
  ggf. nach Aufmaß entsprechende Passblende zur Wand
Aufbau Teeküche:
Unterschränke / Schränke:
 1 x 90 cm Platz für unterfahrbares Spülbecken (in seperater Position), Kalkulation hier ohne Arbeitsplatte, Arbeitsplatten in noch folgenden Positionen, Rückwand reversibel gestalten wegen Erreichbarkeit der Leitungen
 1 x 60er Unterschrank, Tiefe ca. 52 cm nach Aufmaß
(entsprechend der Tiefe, die als Luftraum für Rohrleitungsverteilung benötigt wird), Höhe 60 cm, mit 1 Tür und darüberliegendem Fach für einen Handtuchspender, integriert in eine Blende, gem. Zeichnung auf Anlage 5-C-402.
Inklusive Einbau des Papierhandtuchspenders für Unterputz-Montage / Einbaumontage. Bestehend aus Edelstahlgehäuse, alle Ecken voll verschweißt, Sichtflächen matt geschliffen und gebürstet, Papierentnahmeöffnung mittig, Füllmenge ca. 500 Papierhandtücher, zum Nachfüllen zugänglich über abschließbare Frontklappe mit Fallschutz, Zylinderschloss gleichschließend aus korrosionsbeständigem Zinkdruckguss. Abmessungen: 298 x 148 x 310 mm.
 1 x 90er Auszugsschrank mit 2 Auszügen, gem. Zeichnung auf  Anlage 5-C-402. Großer Auszug unten für 3 Einbau -  Abfallsammler mit jeweils 35 l Volumen, silberfarbig aus Metall mit 3 herausnehmbaren Kunststoffeimern in schwarz.
Oberer Auszug mit Besteckfach.
 1 x 60er Blende für Einbau - Spülmaschine
 1 x 60er Geräteschrank für Kühlschrank, Einbaumikrowelle und 60er Oberschrank, Höhe = 190 cm, s. Zeichnung, Drehtüren für Einbaukühlschrank und Oberschrank, 1 Einlegeboden Oberschrank
Oberschränke über dem Fenster und Gerätehochschrank:
 3 Stück  B x T x H: 120 cm x 60 cm x 60 cm mit 2 Türen, fortgeführt aus dem Einbauschrankbereich, jeweils mit 1 Stück Einlegeboden
darüber Blenden, Höhe 35 cm, bis UK neue GK-Decke, Teilung gem. der Schränke, inkl. nicht sichtbarer Unterkonstruktion
Küchenspiegel:
 zwischen Unterschränken und Fenster, ab OK Arbeitsplatte, s. Zeichnung, Größe ca. B x H 300 cm x 41 cm bzw. 50 cm im Spülenbereich
 inkl. Ausschnitt / Bohrung für 3-fach Steckdose bzw. Taster und Spülbeckenarmatur Auslässse im Küchenspiegel, s. Zeichnung
 alles aufgeständert auf Sockel gem. Zeichnung, B x H = 270 cm x5 cm (bis auf den Bereich unter dem Spülbecken),
alles  zurückversetzt / Unterschnitt und entsprechender Sockel UK für den nicht sichtbaren Bereich.
Aufbau Einbauschrank rechts der Teeküchenzeile:
(Beschreibung von rechts nach links)
 offener Garderobenbereich mit Stange, bestehend aus:
2 Stück Seitenteile B x H: 60 cm x 190 cm, inkl. Bohrung für Garderobenstange sowie der Garderobenstange aus Edelstahl,
Länge ca. 48 cm, obere und untere Regalabschlusswand B x T: 48 cm x 60 cm.
 1 Stück Oberschrank B x T x H: ca. 50 cm x 60 cm x 60 cm über der Garderobe mit 1 Stück Einlegeboden
 1 Stück Unterschränke mit darüberliegenden Schließfächern:
Unterschrank B x T x H: 60 cm x 60 cm x 74 cm mit 1 Tür und einem Einlegeboden,darüber 4 Fächer mit Drehtüren, in der Funktion als Schließfächer, Größe B x T x H = 30 cm x 60 cm x 36 cm, s. Zeichnungen auf Anlage 5-C-402
 1 Stück Unterschrank Breite 60 cm mit darüberliegenden Schließfächern: Unterschrank B x T x H: 60 cm x 60 cmx 74 cm mit einer Tür und Einlegeboden, Anschlagrichtung gem. Zeichnung, darüber 4 Fächer mit Drehtüren, in der Funktion als Schließfächer, Größe B x T x H = 30 cm x 60 cm x 36 cm, zylinderschloss vorgerichtet.
 1 Stück offenes Regal für Ordner, B x T x H: 120 cm x 60 cm x 37 cm
 darüber 2 Stück Oberschränke, B x T x H: 60 cm x 60cm x 60 cm jeweils mit 1 Tür, darüber Blenden, Höhe 35 cm, bis UK neue GK-Decke, inkl. nicht sichtbarer Unterkonstruktion
 zuvor beschriebene Ober- und Unterschränke, Regale inkl. entsprechender Rückwände, Seitenwände, Abschlusswände oben und unten sowie der inneren Unterteilung und Lochreihen in den Seitenwänden sowie je 1 Stück Einlegeboden / Schrank
 alles aufgeständert auf Sockel gem. Zeichnung, B x H = ca. 170 cm x5 cm zurückversetzt / Unterschnitt und entsprechender Sockel UK für den nicht sichtbaren Bereich.
 Türen der Unter- und Oberschränke mit push to open Beschlag
  ggf. entsprechende Passblende zur Wand
Menge: 1,000 St

**1.2.40 Arbeitsplatte**
zu vorgenannter Teeküchen-Zeile.
Einzukalkulieren ist:
- Arbeitsplatte B x T = 2,10 m x 60 cm
- Einbauhöhe 85 cm
- Material: HolzwerkstoffD = 40 mm
- Oberseite mit HPL-Beschichtung, Dekor wie Fronten aus Vorposition
Menge: 1,000 St

**1.2.50 Arbeitsplatte | unterfahrbares Spülbecken**
zu Teeküchen-Zeile aus Vorposition, im Bereich des unterfahrbaren Spülbeckens.
Einzukalkulieren ist:
- Arbeitsplatte B x T = 90 cm x 50 cm
- Einbauhöhe 80 cm
- Material HPL Vollkernplatte, D = 20 mm
- inkl. 90er Blende, Höhe ca. 11 cm
- einschließlich Ausschnitt und Einbau des Spülbeckens (Spülbecken in sep. Pos. 1.4.10) in der Arbeitsplatte mit ausgerundeten Ecken R = 10 mm
- umlaufende Fräsung für vertieften Einbau des Beckens (bündig mit OK Arbeitsplatte)
Menge: 1,000 St

**1.2.60 Einbau - Spülmaschine**
zu vorgenannter Teeküchen - Zeile.
Einzukalkulieren ist:
- Einbauspülmaschine
- Marken-Produkt mit Schnellprogramm
- Breite 60 cm
- mit verdecktem Bedienfeld in der Klappe
- neue Energieeffizienzklasse A
- Betriebsgeräusch nicht mehr als 46 dB
- AquaStopp
Menge: 1,000 St

**1.2.70 Einbau-Kühlschrank**
zu vorgenannter Teeküchen - Zeile.
Einzukalkulieren ist:
- Einbau-Kühlschrank
- Breite 60 cm
- Marken-Produkt
- Energieeffizienzklasse A+
- mit Flachscharniertechnik
- innen Glasablagen
- automatische Abtauung
Menge: 1,000 St

**1.2.80 Einbau- Mikrowelle**
zu vorgenannter Teeküchenzeile.
Einzukalkulieren ist:
- Marken-Produkt
- Breite 60 cm, Höhe ca. 45 cm
- zum Auftauen, Aufwärmen und Zubereiten von Gerichten
- seitlich öffnende Drehtür, Anschlag rechts
- max. Leistung 900 Watt, mehrere Leistungsstufen
- aus Edelstahl geschliffen
Menge: 1,000 St

**1.2.90 Sitzbank im Flur**
Lage s. Grundriss 1. Obergeschoss auf Anlage 5-C-13.
Einzukalkulieren ist:
- Ausführung gem. Zeichnungen auf Anlage
5-C-407 und Hinweise zu den Tischlerarbeiten / Innenausbauarbeiten
- gesamte Länge x Breite = 7,10 m x 0,45 m, erforderliche
Trennungen / Fugen der einzelnen Holzbretter sind mit einzukalkulieren
- Material der Sitzfläche und Auflager: gehobeltes Eschenholz, kammergetrocknet mit einer Restfeuchte von 6-10 %, Dicke der gehobelten Eschenholzbretter 42 mm
- Sitzbank aus 4 massiven Holzbrettern fertigen mit entsprechenden Trennungen / Fugen nach Erfordernis bzw. im Auflagerbereich
- 8 Stück anthrazitgrau (RAL 7016) lackierte Stahlkufen als tragendes Gestell der Sitzbank, Form gem. Zeichnung mit abgerundeten Ecken
- 8 Stück Auflager auf den Kufen aus Eschen Massivholz, L = ca. 40 cm, Breite entsprechend der gewählten Kufenbreite, Höhe entsprechend der gewählten Holz Sitzbretter, so daß geplante Sitzbankhöhe von 45 cm erreicht wird
- gesamte Sitzbank mit Boden fest verankern, vandalismussicher
- Lackierung transparent mit 2K-Klarlack, lichtecht, kratzfest, mit höchster Strapazierfähigkeit für stark frequentierte Innenbereiche, mit allg. bauaufsichtlicher Zulassung, frei von Holzschutzmitteln, giftigen Schwermetallen, Phthalatweichmachern, Formaldehyd, CMR-Stoffen Kat. 1A + 1B und flüchtigen halogenorganischen Verbindungen.
- kompletter Lackierungsaufbau aus demselben Herstellersystem
Zeichnungsausschnitt zur groben Übersicht:
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Menge: 1,000 St

#### Abschnitt 1.3 2. Obergeschoss

**1.3.10 Einbaumöbel für AUR**
wie Einbaumöbel aus Pos. 1.2.10, Anlage 5-C-400,
jedoch
- Lage im 2. Obergeschoss in den Unterrichtsräumen, s. Grundriss 2. Obergeschoss auf Anlage 5-C-14
Menge: 6,000 St

**1.3.20 Einbaumöbel für AUR | barrierefrei**
wie Einbaumöbel aus Pos. 1.2.20, Anlage 5-C-400
jedoch
- Lage im 2. Obergeschoss im Unterrichtsraum C 2.12, s. Grundriss 2. Obergeschoss auf Anlage 5-C-14
Menge: 1,000 St

**1.3.30 Einbauschrank-Teeküchen Kombination Lehrerstation C 2.08**
wie Einbaumöbel aus Pos. 1.2.30, Anlage 5-C-402
jedoch
- Lage im 2. Obergeschoss im Unterrichtsraum C 2.08, s. Grundriss 2. Obergeschoss auf Anlage 5-C-14
- über der Garderobe Einbau der Spülstation (vorgezogen), zusätzliche Rückwand verstärkt vorsehen, gem. Schnitt 5-C-402.4 auf der Anlage
Menge: 1,000 St

**1.3.40 Arbeitsplatte**
zu vorgenannter Teeküchen-Zeile.
Einzukalkulieren ist:
- Arbeitsplatte B x T = 2,10 m x 60 cm
- Einbauhöhe 85 cm
- Material: HolzwerkstoffD = 40 mm
- Oberseite mit HPL-Beschichtung, Dekor wie Fronten aus Vorposition
Menge: 1,000 St

**1.3.50 Arbeitsplatte | unterfahrbares Spülbecken**
zu Teeküchen-Zeile aus Vorposition, im Bereich des unterfahrbaren Spülbeckens.
Einzukalkulieren ist:
- Arbeitsplatte B x T = 90 cm x 50 cm
- Einbauhöhe 80 cm
- Material HPL Vollkernplatte, D = 20 mm
- inkl. 90er Blende, Höhe ca. 11 cm
- einschließlich Ausschnitt und Einbau des Spülbeckens (Spülbecken in sep. Pos. 1.4.10) in der Arbeitsplatte mit ausgerundeten Ecken R = 10 mm
- umlaufende Fräsung für vertieften Einbau des Beckens (bündig mit OK Arbeitsplatte)
Menge: 1,000 St

**1.3.60 Einbau - Spülmaschine**
zu vorgenannter Teeküchen - Zeile.
Einzukalkulieren ist:
- Einbauspülmaschine
- Marken-Produkt mit Schnellprogramm
- Breite 60 cm
- mit verdecktem Bedienfeld in der Klappe
- neue Energieeffizienzklasse A
- Betriebsgeräusch nicht mehr als 46 dB
- AquaStopp
Menge: 1,000 St

**1.3.70 Einbau-Kühlschrank**
zu vorgenannter Teeküchen - Zeile.
Einzukalkulieren ist:
- Einbau-Kühlschrank
- Breite 60 cm
- Marken-Produkt
- Energieeffizienzklasse A+
- mit Flachscharniertechnik
- innen Glasablagen
- automatische Abtauung
Menge: 1,000 St

**1.3.80 Einbau- Mikrowelle**
zu vorgenannter Teeküchenzeile.
Einzukalkulieren ist:
- Marken-Produkt
- Breite 60 cm, Höhe ca. 45 cm
- zum Auftauen, Aufwärmen und Zubereiten von Gerichten
- seitlich öffnende Drehtür, Anschlag rechts
- max. Leistung 900 Watt, mehrere Leistungsstufen
- aus Edelstahl geschliffen
Menge: 1,000 St

**1.3.90 Sitzbank**
wie Sitzbank aus Pos. 1.2.90, Anlage 5-C-407,
jedoch
- Lage im 2. Obergeschoss im Flur, s. Grundriss 2. Obergeschoss auf Anlage 5-C-14
Menge: 1,000 St

#### Abschnitt 1.4 Sonstiges

**1.4.10 Barrierefreie flache Spüle mit einem Becken**
zu den zu vor beschriebenen Teeküchen im 1. Hilfe Raum, Teeküche Aufenthaltsraum, Teeküchenkombination Lehrerstationen.
Einzukalkulieren ist:
- Spüle mit einem Becken und Abtropfbereich
- Maße B x T = 76,6 x 49,6 cm
- Beckentiefe ca. 12,0 cm
- reversibel rechts u. links verwendbar
- Material 0,8 mm gebürsteter Edelstahl
- Als Einbau- oder Unterbauspüle verwendbar, Einbau OK bündig mit OK Arbeitsplatte
- Inkl. Siebkorbventil, Geruchsverschluss und flexiblem Ablaufschlauch
- mit Überlauf
- ohne Hahnloch, Wandarmatur kommt durch das Sanitär Gewerk, Absprache erforderlich
Menge: 4,000 St

**1.4.20 Schrank Zylinderschloss für abschließbare Schränke | 1 HSM**
als gleichschließendes System mit 3 Ersatzschlüsseln für die abschließbaren Schränke, die nur vom Hausmeister zu öffnen sein sollen.
Lage: im 1. Hilfe Vorraum, 1. Hilfe Raum, Teeküche Aufenthaltsraum, Teeküchen Lehrerstationen im 1. und 2. OG
Menge: 9,000 St

**1.4.30 Schrank Zylinderschloss für abschließbare Schränke | 2 LuL**
als gleichschließendes System mit 3 Ersatzschlüsseln für die abschließbaren Schränke, die nur von den Lehrerinnen und Lehrern zu öffnen sein sollen.
Lage: AURs im 1. und 2. OG
Menge: 38,000 St

**1.4.40 Schrank Zylinderschloss für Schließfächer | Schließung 3**
als gleichschließendes System mit 3 Ersatzschlüsseln für die abschließbaren Schließfächer, die nur von den Lehrerinnen und Lehrern zu öffnen sein sollen.
Lage: Lehrerstationen im 1. und 2. OG
Menge: 40,000 St

**1.4.50 Schrank Zylinderschloss für abschließbare Schränke | 4 Verwaltung**
als gleichschließendes System mit 3 Ersatzschlüsseln für die abschließbaren Schränke, die nur von der Verwaltung zu öffnen sein sollen.
Lage: alle zuvor beschriebenen Möbel im 1. und 2. OG
Menge: 70,000 St

### Bereich 2 Stundenlohnarbeiten

#### Abschnitt 2.1 Stundenlohnarbeiten

*Hinweis: Hinweise zu den Stundenlohnarbeiten*
Hinweise zu den Stundenlohnarbeiten

1. Anzubieten ist für die jeweilige Arbeitskraft ein Verrechnungssatz, der sämtliche Aufwendungen enthält. Das sind insbesondere die tatsächlichen Lohn- bzw. Gehaltskosten einschließlich Vermögenswirksamer Leistungen, tarifliche und übertarifliche Zuschläge, Lohn- und Gehaltsnebenkosten, Beiträge an die tariflichen Sozialkassen, Wegezeitvergütungen und Fahrgelderstattung. Zuschläge für Nacht- oder Feiertagsarbeit sind jedoch nicht einzurechnen.

2. Die Stundenlohnverrechnungssätze gelten unabhängig von der Anzahl der abzurechnenden Stunden bis zur Gesamtfertigstellung.

3. Stundenlohnarbeiten dürfen nur auf ausdrückliche Anordnung des Auftraggebers ausgeführt werden. Auf die rechtzeitige Vorlage der Stundenlohnnachweise (vgl. VOB/B §15) wird ausdrücklich hingewiesen.

4. Die Stundenlohnzettel müssen u.a. folgende Angaben enthalten:
- Name und Anschrift des Auftragnehmers,
- Laufende Nummerierung,
- Bezeichnung des Bauteils,
- Datum, Umfang und Beschreibung der Leistung,
- Name und tarifliche Gruppierung des Arbeitnehmers,
- Datum, Unterschrift des Auftragnehmers.

5. Die Stundenlohnarbeiten sind mit der Schlussrechnung abzurechnen; sie können in den Abschlagsrechnungen aufgeführt werden.
Pauschalansätze für die Stundenlohnleistungen sind unzulässig. Materialkosten werden nach Vorlage der Rechnungen zum Nachweis abgerechnet.

Kosten, die sich aus den vorgenannten Hinweisen ergeben, sind in die einzelnen Positionen einzukalkulieren.

**2.1.10 Vorarbeiter**
Stundenverrechnungssatz gem. o.a. Hinweistext.
Menge: 25,000 h

**2.1.20 Geselle**
Stundenverrechnungssatz gem. o.a. Hinweistext.
Menge: 50,000 h

**2.1.30 Helfer**
Stundenverrechnungssatz gem. o.a. Hinweistext.
Menge: 50,000 h

**2.1.40 Stoffkosten**
| Die Preise für Stoffkosten sind als Einheitspreise zu berechnen, der Mengenansatz ist vorläufig geschätzt. |  |
| --- | --- |
| Nachzuweisende Stoffkosten= | 100 % |

AN-Zuschlag (vom Bieter einzutragen)=  ............... %*

__________

Summe (vom Bieter einzutragen)=  ............... %

Der so errechnete Multiplikator (o.g. Summe / 100) ist in die Einheitspreisspalte einzutragen.

_________

*) Der AN-Zuschlag ist als ganzzahliger Prozentwert einzutragen; ansonsten gilt der mathematisch gerundete Wert!
Menge: 250,000 EUR
